# Stützenabdichtung (MB 2K)
Leistungsbeschreibung (GAEB 90, DA81)
Währung: EUR

## Stützenabdichtung (MB 2K)
Datum: 12.10.22

### Titel 00001 Vorbemerkungen

*Hinweis*
Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Gemäß den geltenden Regelwerken sind
Betoninstandsetzungsmaßnahmen
durch einen sachkundigen Planer zu planen.

Der sachkundige Planer legt fest, ob die geplante
Maßnahme für die Erhaltung der Standsicherheit
erforderlich ist und welche Maßnahmen zur Überwachung
der Ausführung (siehe Teil 3 der
DAfStb-Instandsetzungsrichtlinie) zu treffen sind.
Diese Angaben sind in die Ausschreibungsunterlagen
aufzunehmen.

Die Planung umfasst u.a.
- Bedarfsermittlung
- Bauzustandsanalyse
- Sanierungskonzept
- Ausführungskontrolle
- Wartungsplan

*Hinweis*
Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Der Untergrund muß saugfähig, sauber, tragfähig, frei
von biologischem Bewuchs,Tensiden, Staub- und
Schalmittel-, Öl- und Fettrückständen u.a. trennenden
Substanzen sein.

Baumängel wie Risse, rissige Fugen, fehlerhafte
Anschlüsse, aufsteigende und hygroskopische
Feuchtigkeit müssen vorher beseitigt werden.

Bei Vorhandensein von bauschädlichen Salzen ist eine
quantitative Schadsalzanalyse unerlässlich.

*Hinweis*
Alle nicht zu behandelnden Flächen und solche,
die nicht mit dem jeweiligen Produkt
in Berührung kommen sollen, wie z. B. Fenster, Türen,
Wand- u. Bodenflächen sind mittels Polyethylenfolien,
Hartfaserplatten oder anderer geeigneter Maßnahmen
abzudecken und zu schützen.

*Hinweis*
Der durch die Arbeiten anfallende Schmutz bzw.
Abfall wird Eigentum des Auftragnehmers und ist
von diesem gemäß den örtlichen Bestimmungen
aufzufangen und sach- und fachgerecht zu entsorgen.
Die örtlich geltenden Emissionsschutzbestimmungen sind
zu beachten.

### Titel 00002 chtung bei durchlässigen Fahrbahnbelägen

**00002.0001 Kanten und Außenecken brechen**
Kanten und Außenecken mit geeignetem
Gerät ca.10 mm breit anfasen / brechen,
Grate entfernen.
Menge: 0,000 lfm

**00002.0002 Abzudichtende Flächen reinigen**
Reinigen der abzudichtenden,
mineralischen Flächen.
Zementleim, Staub, Mörtelreste und Grate
sind durch einen mechanischen Abtrag
wie schleifen, strahlen oder fräsen zu entfernen.
Es ist ein staubfreier und tragfähiger
Untergrund herzustellen.
Menge: 0,000 m²

**00002.0003 Fehlstellen > 5 mm mit einem mineralischen Mörtel verschließen**
Offene Fugen, Fehlstellen
oder Ausbrüche > 5 mm
mit dem mineralischen,
wasserdichten Mörtel,
Remmers WP DS Levell, verschließen.
Stark saugende Untergründe sind
vorzunässen.

Verbrauch:
Ca. 8,5 kg/m² bei 5 mm Schichtdicke
Remmers WP DS Levell <0426>
Menge: 0,000 Stk

**00002.0004 Grundierung mit Spezialgrundierung**
*** Bedarfsposition ohne GB
Abzudichtende saugfähige, mineralische
Untergründe mit der lösemittelfreien,
Spezialgrundierung, Remmers Kiesol MB,
grundieren.

Produkt durch Streichen, Rollen oder
Spritzen gleichmäßig auftragen.
Pfützenbildung vermeiden.

Verbrauch:
Ca. 0,1-0,2 l/m² Remmers Kiesol MB <3008>
Menge: 0,000 m²

**00002.0005 Mineralische Dichtungskehle, schnellabbindend (WP DKS rapid (basic) )**
*** Grundposition ZZ 001.0
Dichtungskehle am Boden-Wandanschluß und
in allen Innenecken mit einer Schenkellänge
von ca. 5 cm aus dem spannungsarmen, rissfrei
und schnell abbindenen, mineralischen Mörtel,
Remmers WP DKS rapid (basic),
herstellen.

Zum Auftragen der Haftbrücke Mörtel schlämmfähig
anrühren und mittels Quast auf den vorbereiteten
Untergrund aufbringen.
Anschließend den Mörtel spachtelfähig anrühren und
mittels geeignetem Werkzeug frisch in frisch in die
Haftbrücke einziehen und mittels Dichtkehlenkelle die Rundung ausformen.

Verbrauch:
Ca. 1,7 kg/m als Dichtungskehle
Remmers WP DKS rapid (basic) <0423>
Menge: 0,000 m

**00002.0006 Wand-Sohlenanschluß, Innenecken und Fugen / Übergänge mit Fugenband und MDS**
*** Wahlposition ZZ 001.1
Wand-Sohlenanschluß, Innenecken und
Fugen / Übergänge zu
nichtmineralischen Bauteilen
mit dem hochwertigen, vliesbeschichteten
Premium-Dichtband auf NBR Kautschuk
Basis, Remmers Tape VF,
und der rissüberbrückenden,
mineralischen Dichtungsschlämme (MDS),
Remmers MB 2K überarbeiten.

Kontaktschicht / Kratzspachtelung mit dem
Abdichtungsstoff herstellen und vollständig
durchtrocknen lassen.

Fugenband vollflächig mit dem Abdichtungsstoff
verkleben.
Ansätze sind mit einer Überlappungsbreite
von > 10 cm auszuführen.

Verbrauch:
Ca. 1 m/m
Remmers Tape VF 120 <5071>
Ca. 0,7 kg/m bei 32 cm Einbettbreite (Tape VF 120)
Remmers MB 2K <3014>
Menge: 0,000 m

**00002.0007 Kratzspachtelung mit rissüberbrückender MDS**
Lunker, Poren, Putzrillen oder Fehlstellen < 5 mm
auf mineralischen Untergründen mittels einer
Kratzspachtelung aus der rissüberbrückenden,
mineralischen Dichtungsschlämme (MDS),
Remmers MB 2K,
verschließen und egalisieren.

Angemischtes Material mittels geeignetem
Werkzeug in einer dünnen Schicht ganzflächig
auf den vorbereiteten Untergrund auftragen
und oberflächenbündig abziehen.

Kratzspachtelung vollständig durchtrocknen lassen.

Verbrauch:
Abhängig vom Untergrund,
ca. 0,5 kg/m² Remmers MB 2K <3014>
Menge: 0,000 m²

**00002.0008 Abdichtung mit rissüberbrückender MDS bei W2.1-E**
Abdichtung gemäß der Wassereinwirkungsklasse W2.1-E "Mäßige Einwirkung
von drückendem Wasser"
aus der 2-komp.,
rissüberbrückenden, mineralischen
Dichtungsschlämme (MDS, geprüft
nach PG-MDS/FPD und PG-FBB Teil 1),
Remmers MB 2K, herstellen.
Mindesttrockenschichtdicke 3 mm,
ohne Gewebe.

Angemischtes Material mittels geeignetem
Applikationsverfahren 2-lagig auf den vorbereiteten
Untergrund auftragen. Abdichtung von Stirnseite
Sohle (> 15 cm)  bis OK Gelände aufbringen.

Verbrauch:
Ca. 3,3 kg/m² bei 3 mm Trockenschichtdicke
Remmers MB 2K <3014>
Menge: 0,000 m²

**00002.0009 Drän- und Anfüllschutzbahn anbauen**
3-lagige Drän- und Anfüllschutzbahn gemäß
DIN 18533, Remmers DS Protect, nach
vollständiger Durchtrocknung der
Abdichtung anbauen.

Drän- und Anfüllschutzbahn bis definierte
Oberkante der Abdichtung führen.
Verarbeitungsrichtlinien des Herstellers
einhalten.

Verbrauch:
1,05 m²/m²  Remmers DS Protect <0823>
4 Stk./m Remmers DS Protect Clip <0818>
0,5 Stk./m Remmers DS Protect AL <0819>
Menge: 0,000 m²

### Titel 00003 Oberflächenschutz

**00003.0001 PCC-Feinspachtel (Betofix Fill)**
Feinspachtelung auf vorbereiteten Flächen
mit dem einkomponentigen,
mineralischen, kunststoffvergüteten
PCC-Feinspachtel Remmers Betofix Fill.

Bauteil:___________

Schichtdicke:______ mm

Verbrauch:
ca. 1,75 kg/m²/mm bzw. 1,75 kg/dm■
Remmers Betofix Fill <1008>
Menge: 0,000 m²

**00003.0002 Quarzitisch gefüllter Poren- und Lunkerverschluss (Color PA Fill)**
*** Bedarfsposition ohne GB
Zwischenbeschichtung mit
Remmers Color PA Fill, einem quarzitisch gefüllten
faserverstärkten, streich- und spritzfähigen
Material zum Egalisieren von Poren und Lunkern
auf dem vorbereiteten Untergrund.

Verspachtelung von Fehl- und Ausbruchstellen
bis 1 mm Tiefe auf Betonoberflächen und tragfähigen
Dispersionsbeschichtungen.

Bauteil:___________

Verbrauch:
0,4-0,9 l/m² pro Anstrich und je
Untergrundbeschaffenheit Remmers Color PA Fill <6490>
Menge: 0,000 m²

**00003.0003 Hochwertige Reinacrylat-Beschichtung (Color PA)**
Beschichtung  mit der CO2-bremsenden,
wasserabweisenden Reinacrylat-Farbe
mit lichtechten alkalibeständigen Oxidpigmenten
Remmers Color PA.

Bauteil:_________________

Anzahl der Aufträge: __________

Farbton:____________nach Remmers Farbtonkarte

Verbrauch:
ca. 0,2 l/m² Remmers Color PA weiß <6500> je Anstrich
je nach Untergrundbeschaffenheit
ca. 0,2 l/m² Remmers Color PA <6530> je Anstrich
je nach Untergrundbeschaffenheit
nach Remmers Farbtonkollektion
Menge: 0,000 m²
